# Schule Kempfeld
Angebotsaufforderung (GAEB DA XML 3.2, DA83)
Währung: EUR
Erstellt mit: SOFTTECH GmbH / GXML Toolbox V3.3 R20230503, AVANTI pro 2025, 30.09.2026

## Erneuerung Eingangstüren 2 BA
Datum: 28.09.2026

### Gewerk 01 Erneuerung Eingangstüren 2 Ba.

*Hinweis: Technische Vorbemerkungen*
Ausführungsgrundlage:
Zur technischen Ausführung sind alle gültigen Regeln nach DIN 18299, die technischen Ausführungen aus DIN 18355 Tischlerarbeiten, DIN-Vorschriften für Bauteile, Elemente und Material, zu beachten. Insbesondere wird auf nachfolgende Normen und Richtlinien verwiesen:
VOB DIN 18357 Beschlagsarbeiten
VOB DIN 18361 Verglasungsarbeiten
DIN 4109 Schallschutz im Hochbau
DIN 1055-3 Lastannahmen für Bauten - Lastannahmen für Bauten, Verkehrslasten Verkehrslasten
DIN 1055-4 Lastannahmen für Bauten - Verkehrslasten, Windlasten nicht schwingungsanfälligen Bauwerken
DIN 14351 Fenster und Außentüren Produktnorm
DIN 18202 Toleranzen im Hochbau - Bauwerke
DIN EN 356 Ahs-Richtlinie (Aushebelschutz)
DIN V ENV 1627 Fenster, Türen, Abschlüsse -
Einbruchhemmung,
DIN EN 12207 Fugendurchlässigkeit,
DIN EN 12208 Schlagregendichtheit,
DIN EN 12210 Widerstandsfähigkeit bei Windlast
DIN EN ISO 10077-1 Ermittlung von Wärmedurchgangskoeffizienten
TRAV Technische Regeln für die Verwendung von
absturzsichernden Verglasungen
TRLV Technische Regeln für die Verwendung von
linienförmig gelagerten Verglasungen
EnEV Energieeinsparverordnung für Gebäude
Darüber hinaus gelten alle zum Ausführungszeitpunkt gültigen EN - und DIN-Normen, Arbeitsstätten- richtlinien, Unfallverhütungsvorschriften, behördliche Erlasse und Gesetze sowie die anerkannten Regeln der Technik

Alle angegebene Maße sind am Bauwerk zu kontrollieren.

*Hinweis: Hinweis*
Der Bieter hat sich vor Angebotsabgabe
über den Umfang der auszuführenden
Arbeiten umfassend zu informieren und
die örtlichen Gegebenheiten zu
berücksichtigen.

Schäden und Behinderungen, die erst
während der Bauausführung erkennbar
werden, sind schriftlich dem
Auftraggeber mitzuteilen.

*Hinweis: Baukörperanschlüsse*
Baukörperanschlüsse
Der Baukörperanschluss und der Einbau sind nach den anerkannten Regeln der Technik zu planen und auszuführen. Bei der Ausbildung der Anschlüsse an den Baukörper sind die bauphysikalischen Einwirkungen durch das Raumklima und das Außenklima zu berücksichtigen. Die Anschlussausbildung muss den Anforderungen aus dem Wärme-, Schall- und Feuchteschutz gerecht werden. Äussere Einwirkungen wie z.B. Bauwerksbewegungen dürfen die entsprechenden Maßnahmen nicht in ihrer Funktion beeinträchtigen. Dabei sind sowohl DIN 4108-2, Beiblatt 2 zu DIN 4108, DIN 4108-7 als auch die Energieeinsparverordnung und die aktuelle Richtlinie "Leitfaden zur Montage", herausgegeben von den RAL-Gütegemeinschaft Fenster und Haustüren, zu beachten.
Die auf der Rauminnenseite verbleibenden Fugen zwischen Außenbauteil und Baukörper sind vollständig mit Dichtstoffen auszufüllen und zusätzlich mit Deckleisten abzudecken. Die Verwendung von PU-Schäumen zur Dämmung des Hohlraumes ist zulässig.
Die innenseitigen Anschlussfugen sind dauerhaft luftundurchlässig mittels Dichtbändern abzudichten.
Die Abdichtung des außenseitigen Baukörperanschlusses muss umlaufend, dauerhaft und schlagregendicht ausgeführt werden. Er ist wetterfest mit Kompriband oder diffusionsoffener RAL-Fugendichtfolie herzustellen.

*Hinweis: Stundenlohnarbeiten*
Stundenlohnarbeiten für Arbeiten die nicht im LV erfasst sind

Stundenlöhne für Arbeiten, die nicht im LV erfasst
sind und auf Anweisung der Bauleitung ausgeführt
werden. Die Stundenzettel sind dem Bauleiter täglich
zur Prüfung und Unterschrift vorzulegen.
Stundenlohnarbeiten, die nicht durch Unterschrift des
Bauleiters anerkannt wurden, können nicht in Anrechnung
gebracht werden. Das Material für Stundenlohnarbeiten
ist getrennt zu lagern. Material-, Maschinen- und
Gerätepreise gelten für die Abrechnung einschl. aller
Zuschläge, Betriebsstoffe, Handwerkszeuge
usw. sowie An- und Abfahrt frei Baustelle. Die
Verrechnungssätze der Fuhrleistungen enthalten die
Kosten für den Fahrer.

| Stundenlohnsätze | Stunden | EUR |
| --- | --- | --- |
| Meister | 1 |  |
| Vorarbeiter | 1 |  |
| Facharbeiter | 1 |  |
| Helfer | 1 |  |
| Lehrling | 1 |  |

#### Titel 01.01 Abbruch

**01.01.0010 Nebeneingang, aus Aluminium, abbrechen;**
Außentür  zweiflügelig, mit zwei Seitenteilen und Oberlichtern aus Aluminium, abbrechen; Bauschutt entsorgen.
Größe b/h:  4,60 m x 3,15 m
Menge: 2,000 St

**01.01.0020 Feststehendes Element, aus Aluminium, abbrechen;**
Feststehendes Element, aus Aluminium, mit drei Pfosten und acht Riegeln abbrechen; Bauschutt entsorgen.
Größe b/h: 4,50  m x 3,15 m
Menge: 2,000 St

**01.01.0030 Blende demontieren**
U-Blende und Flachblende im Innen- und Außenbereich demontieren; Bauschutt entsorgen

U-Blende 17 cm x 21 cm x 17 cm
Flachblende 17 cm
Höhe 3,15 m
Menge: 3,000 Stk

#### Titel 01.02 Außentür, Aluminium/ Glas, mit Seitenteilen

**01.02.0010 Nebeneingang, Aluminium/ Glas, 2-flügelig**
Türelement 2-flügelig und Seitenteilen sowie  Oberlichtern mit Anschlagfalz als Rahmentür aus Aluminium mit Verglasung, flächenbündig in Öffnung der Außenwand.
Konstruktion ist aus Alu-Rohrrahmenprofilen, beschichtet, mit Unterbrechung der Wärmebrücken herzustellen. Schwelle mit Ablaufdichtung und Bodeneinstandsprofil, abschraubbar. Türfüllung mit VSG-Klarglas  außen.
Beschläge mit Einsteckschloss, Alubändern zweiteilig, dreidimensional verstellbar,
Leistung einschl. Füllen der Fugen zwischen Rahmen und angrenzenden Bauteilen.

Anforderungen

Sicherheitsklasse:
RC 2 N
l
Wärmeschutz Berechnung nach GEG:
Uw = 0,95 W/m²K

Oberfläche: beschichtet
Art der Beschichtung: pulverbeschichtet
Farbe: Ral 3003 Rubinrot

Tür: 2-flügelig, lichte Durchgangsbreite 2,00
Schlagrichtung Gehflügel: lrecht  nach außen öffnend
Rohbaumaß: b/H 4,60 m x 3,15 m

Verglasung:
Isolierverglasung als 3-fach Wärmeschutzglas, Ug-Wert
0,5 W/m²K  VSG innen und außen

inkl. allen Befestigungsteilen sorgfältig im
angrenzenden Mauerwerk montieren

Angeb. Fabrikat: .....

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Menge: 2,000 St

**01.02.0020 Selbstverriegelndes Mehrpunkt-Motorschloss mit Panikfunktion Selbstver**
Selbstverriegelndes Mehrpunkt-Motorschloss mit Panikfunktion, je einem Schwenkriegel oben und unten.

Motorische Entriegelung (Kurzzeit- und Dauerentriegelung, sowie zusätzliche
Tagesfallenfunktion) über Zutrittskontrollsysteme,

Wechselfunktion zur Entriegelung per
Schlüssel von außen.
Die integrierte Panikfunktion ermöglicht jederzeit eine Öffnung in Fluchtrichtung durch einfache Betätigung des Türdrückers.

Die motorische Selbstverriegelung
erfolgt automatisch beim Schließen der Tür

Angeb. Fabrikat: .....
Menge: 2,000 St

**01.02.0030 Panikbeschlag mit Querstange**
Panikbeschlag mit Querstange (Pushbar), verdeckt befestigt, auf Holz oder Metall, mit Abdeckung. Türöffnung durch Druck auf jede Stelle der Querstange.
Material: Edelstahl
Oberfläche: poliert
Länge: bis 120 cm

Angeb. Fabrikat: .....
Menge: 4,000 St

**01.02.0040 Obentürschließer**
Obentürschließersystem
,
mit Feststellung stufenlos einstellbar von 80° bis 180°
mit integrierter Schließfolgeregelung,
von vorn einstellbare Schließkraft EN Größe 1 - 6 und
Schließgeschwindigkeit.

einschließlich Montage

Angeb. Fabrikat: .....
Menge: 2,000 Stk

**01.02.0050 Türgriff aussen**
Stoßgriff flügelüberdeckend vertikal, rund, Edelstahl.

Länge ca. 2,00 m
Durchmesser ca. 2,50  - 3,00 cm
Menge: 2,000 St

**01.02.0060 Anschlussfuge**
Anschlussfuge, innen, zwischen Fenster und Laibung bzw. Fensterbrett mit Leiste, auf Gehrung geschnitten, abdecken.

Oberfläche: Ral 3003 Rubinrot
Menge: 60,000 m

#### Titel 01.03 U-Blende und Flachblende im Innen- und Außenbereich montieren U-Blende 17 cm x 21 cm x 17 cm Flachblende 17 cm Höhe 3,15 m Oberfläche: Ral 3003 Rubinrot

**01.03.0010 Fensterelement, festverglast, Aluminium/ Glas,**
Fensterelement, festverglast mit drei Pfosten und acht Riegeln als Rahmenelement aus Aluminium mit Verglasung herstellen und flächenbündig in Öffnung der Außenwand einbauen.
Konstruktion ist aus Alu-Rohrrahmenprofilen, beschichtet, mit Unterbrechung der Wärmebrücken herzustellen.
Leistung einschl. Füllen der Fugen zwischen Rahmen und angrenzenden Bauteilen.

Anforderungen

Sicherheitsklasse:
RC 2 N
l
Wärmeschutz Berechnung nach GEG:
Uw = 0,95 W/m²K

Oberfläche: beschichtet
Art der Beschichtung: pulverbeschichtet
Farbe: Ral 3003 Rubinrot

Rohbaumaß: b/H  4,50  m x 3,15 m

Verglasung:
Isolierverglasung als 3-fach Wärmeschutzglas, Ug-Wert
0,5 W/m²K  VSG innen und außen

inkl. allen Befestigungsteilen sorgfältig im
angrenzenden Mauerwerk montieren

Angeb. Fabrikat: .....

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Menge: 2,000 St

**01.03.0020 Anschlussfuge**
Anschlussfuge, innen, zwischen Fenster und Laibung bzw. Fensterbrett mit Leiste, auf Gehrung geschnitten, abdecken.

Oberfläche: Ral 3003 Rubinrot
Menge: 60,000 m

**01.03.0030 Blende Betonsäule**
U-Blende und Flachblende im Innen- und Außenbereich montieren

U-Blende 17 cm x 21 cm x 17 cm
Flachblende 17 cm
Höhe 3,15 m

Oberfläche: Ral 3003 Rubinrot
Menge: 3,000 Stk
